# RBK Modulbau
Angebotsaufforderung (GAEB DA XML 3.3, DA83)
Projekt: BB201508
Währung: EUR
Erstellt mit: GXML Toolbox V3.3 R20220330, ORCA AVA 27 27.00.00, 15.12.2025

## 09 Erweiterung der Notaufnahme - Vertikale medizinische Medienv

### Bereich 01 Vorbemerkungen

*Hinweis: Allgemeine Vorbemerkungen zur Baumaßnahme*
Inhaltsverzeichnis
1. Beschreibung der Aufgabenstellung
2. Bauherr, Bauherrenvertreter
3. Angaben zur Baustelle, Regelarbeitszeit, SiGeKo, Termine
4. Verzeichnis der beigefügten Unterlagen (Planbeilagen)
5. Angaben zu Plänen und Revisionsunterlagen
6. Baustelleneinrichtung
7. Sonstiges

1. Beschreibung der Aufgabenstellung
Robert Bosch Krankenhaus
Gebäude AHS Bauteil B - EG
Umbau/Erweiterung Notaufnahmezentrum (NAZ)
Erdgeschoss (Ebene 0)

2. Bauherr

2.1 Bauherr
Robert Bosch Krankenhaus GmbH
Auerbachstraße 110
70376 Stuttgart
Telefon 0711 - 811-0

2.2 Projektkoordinator
Robert Bosch Krankenhaus
Herr Georg Schilling
Auerbachstraße 110
70376 Stuttgart
Mobil +49 152 595 39179
E-Mail.: georg.schilling@rbk.de

2.3 Planungsteam - Architekten und Fachplaner

Planung, Ausführungsplanung und Objektüberwachung
Arcass Planungsgesellschaft mbH
Urbanstraße 1
70182 Stuttgart
Tel.: 0711/238 57 - 19
Fax.: 0711/23857 - 50
E-Mail.: rbk-naz@arcass.de

Objektüberwachung
Ernst2 Architekten AG Stuttgart
Martin-Luther-Straße 40
70372 Stuttgart
Tel.: 0711 520896 0
Fax.: 0711 520896 20
E-Mail.: info@ernst2-architekten.de

Tragwerkplanung
IGR Ingenieure GmbH
Beratende Ingenieure
Herr Palmer
Rosenbergstraße 50/1
70176 Stuttgart
Telefon: 0711 656 60 79-19
E-Mail: g.palmer@igr-ing.de

Sanitär-, Mechanik und MSR-Technik
Pfähler + Rühl
Ing.-Büro für technische Gebäudeausrüstung GmbH
Herr Alexander Heinrich
Neuwiesen 1
74251 Lehrensteinsfeld
Tel.: 07134 13840-327
E-Mail.: rbk@pr-tga.de

Medizinplanung
Planungsgruppe M + M AG
Herr Mhamed Jlassi
Hanns-Klemm-Str. 1
71034 Böblingen
Tel.: 07031 646-292
Fax.:07031 646-11
E-Mail.: RBK-F-MED@PGMM.com

Elektroplanung
IGW Ingenieure
Herr Nico Schlenker
Benzstraße 33
71083 Herrenberg
Tel.: 07032/925-0
Fax.: 07032/925190
E-Mail.: n.schlenker@igw-ingenieure.com

Brandschutz
HALFKANN + KIRCHNER PartGmbh
Beratende Ingenieure für Brandschutz
Friedrichstraße 10
70174 Stuttgart
Tel.: 0711 577 355-0
Fax.: 0711 577 355-90
E-Mail.: Stuttgart@hk-brandschutz.de

SiGeKo
Mr. Sicher GmbH & Co.KG
Robert-Bosch-Straße 2 - 4
72525 Münsingen
Tel.: +49 (0)7381 93269-0
Fax: +49 (0) 7381 93269-20
E-Mail: Kontakt@MrSICHER.de

3. Angaben zur Baustelle, Regelarbeitszeit, SiGeKo, Termine

3.1 Standort
Robert-Bosch-Krankenhaus
Stuttgart
Auerbachstraße 110
70376 Stuttgart

3.2 Baubeschreibung
Das Robert-Bosch-Krankenhaus wurde ca. 1972 in Betrieb genommen und in regelmäßigen Zeitabschnitten an neue medizinische und betriebliche
Anforderungen angepasst.
Der Funktionsbereich Zentrale Notaufnahme wurde 2007erstellt.

3.2.1 Das Baufeld befindet sich im Gebäude AHS Bauteil B EG (Ebene 0).
Die Zentrale Notaufnahme ist während des Umbau uneingeschränkt in Betrieb (24 Std.).
Der Umbau wird unterteilt in mehreren Umbauabschnitten, weiteres siehe Ziffer 3.6

3.2.2 Tragwerk Bestand
Betonskelettbau mit Unterzügen und Betonmassivplattendecke Deckenstärke 30 cm.
Treppenhauswände und Ausfachungen Stahlbeton
Geschosshöhe:
OK RFB - -0,55 m -
OK Betondecke über EG + 3,725 m
Decke über EG, Deckenstärke 30 cm

3.2.3 Raumbildender Ausbau
- Gipskartonständerwände auf RFB bzw. Verbundestrich
- Bodenkonstruktion - Zementverbundestrich ca. 40 - 100 mm
- Oberbelag PVC
- Unterdecken - Gipskarton, Mineralfaser und Blech als Hei-/Kühldecke
- Türen - Stahlblechzargen, Holztürblätter -gestrichen
- Flurtüren Stahl/Glaselemente in unterschiedlichen Abmessungen T 0

3.2.4 Arbeiten außerhalb dem Baufeld ZNA
Für Umschluss, Rückbau und Neumontage von Installationen müssen Wände und Decken punktuell in Fluren und anderen Funktionsbereichen geöffnet werden.
Dabei darf der allgemeine Krankenhausbetrieb nicht wesentlich eingeschränkt werden. Unvermeidliche Einschränkungen sind rechtzeitig mit dem AG abzustimmen.

Im 1. UG finden lediglich Maßnahmen der haustechnischen Gewerke statt.

Eine Abstimmung mit der Objektüberwachung hat ca. 5 Arbeitstage vor Ausführung zu erfolgen, weiteres siehe Ziffer 3.3.3 Krankenhausbetrieb.

3.3 Arbeitszeit, Lärm, Krankenhausbetrieb, SiGeKo
3.3.1 Regelarbeitszeit
Die Arbeiten finden während laufendem Krankenhausbetrieb statt.
Der AN ist verpflichtet darauf Rücksicht zu nehmen.

Regelarbeitszeit, Montag bis Freitag:
07:00 bis 18:00 Uhr
Patientennahe Bereiche:
08:00 bis 12:00 und 14:00 bis 18:00 Uhr
Materialtransporte im Gebäude über öffentliche Krankenhausbereiche:
18:00 bis 20:00 Uhr.

Alle lärmintensiven Arbeiten, sowie Arbeiten außerhalb der Regelarbeitszeit sind nur nach vorheriger Abstimmung und Genehmigung durch die OÜ möglich.
Die Vorlaufzeit für die Genehmigung beträgt 5 Arbeitstage.
Arbeiten innerhalb der Regelarbeitszeit sind mit den Einheitspreisen (einschl. ihrer Nachträge) vergütet.
Arbeiten außerhalb dieser Zeiten sowie an Sonn- und Feiertagen sind nur in Ausnahmefällen und nach Genehmigung durch den AG möglich.
Etwaige behördliche Freigaben sind im Vorfeld einzuholen.

3.3.2 Baustellenbesprechung
Der AN hat zu den Baustellenbesprechungen, die der AG regelmäßig durchführt, einen geeigneten bevollmächtigten Vertreter zu entsenden, der der deutschen Sprache mächtig ist. Die Besprechung findet wöchentlich an einem von der OÜ bestimmten Wochentag statt und ist mit den Einheitspreisen und Nachträgen abgegolten.

3.3.3 Krankenhausbetrieb
Alle Arbeiten erfolgen unter Betriebsbedingungen des Krankenhauses. Bei der Ausführung ist vorrangig auf den Krankenhausbetrieb, der nur in Ausnahme und dann in Absprache mit dem AG unterbrochen werden darf, Rücksicht zu nehmen. Dem AN obliegt deshalb eine ständige erhöhte Sorgfaltspflicht, die sich auch auf die Auswahl seiner Mitarbeiter bezieht.
Auf Grund der räumlichen Enge kann es gelegentlich zu Behinderungen zwischen den einzelnen AN beim Materialtransport und bei der Montage kommen.

3.3.4 Hinweis SiGeKo
Für das Bauvorhaben wird ein SiGe-Plan gemäß Baustellenverordnung erstellt.
Der AN hat die bei ihm Beschäftigten, von ihm Beauftragten und seine sonstigen Erfüllungsgehilfen auf der Baustelle auf diesen Plan und seine Fortschreibungen hinzuweisen, sowie über alle Inhalte und deren Konsequenzen umfassend zu unterrichten.
Alle auf der Baustelle Tätigen haben die Kenntnisnahme des SiGe-Planes durch Unterschrift zu bestätigen. Die Unterschriften sind dem SiGe-Koordinator unaufgefordert vorzulegen.

Für die Umsetzung des SiGe-Plans auf der Baustelle und für die Koordination und Durchsetzung der erforderlichen Sicherheits- und Gesundheitsschutzmaßnahmen wird ein SiGe-Koordinator bestellt.
Seinen Anweisungen im Rahmen seines Auftrages ist Folge zu leisten.
Der AN ist verpflichtet, dem SiGe-Koordinator alle für die Durchführung seiner Aufgaben erforderlichen Angaben zu machen, insbesondere über die Zahl der vom AN eingesetzten Arbeitnehmer, Subunternehmer, Unternehmen ohne Beschäftigte, Anzahl und Art der eingesetzten Maschinen, sowie über Beginn und Dauer der auszuführenden Arbeiten.
Auf Anforderung ist eine vollständige Firmenselbstauskunft vorzulegen. Diese Selbstauskunft ist bei jeder Änderung zu aktualisieren.

Auch ohne Hinweis des SiGe-Koordinators ist der AN dafür verantwortlich, dass alle seine Erfüllungsgehilfen auf der Baustelle die Unfallverhütungsvorschriften der Berufsgenossenschaften und alle sonstigen Sicherheitsvorschriften kennen und einhalten.
Persönliche Schutzausrüstungen sind allen Beschäftigten im vorgeschriebenen und erforderlichen Umfang kostenlos vom AN zur Verfügung zu stellen.
Bei Arbeiten mit gesundheitsgefährdenden Stoffen sind die zutreffenden technischen Regeln Gefahrstoffe einzuhalten.
Die Sicherheitsdatenblätter der verwendeten Stoffe sind an der Baustelle vorzuhalten. Die Arbeiten sind von einer fachkundigen Person zu leiten, die während der gesamten Zeit der Durchführung von gefährlichen Arbeiten auf der Baustelle anwesend sein muss.
Alle Gerüste, Leitern, Absturzsicherungen und Hebezeuge, die vom AN oder seinen Erfüllungsgehilfen eingesetzt oder mitgenutzt werden sind vom AN verantwortlich zu prüfen.
Mängel sind unverzüglich der örtlichen Bauleitung zu melden.
Ist Gefahr im Verzug, so sind auch ohne Anweisung die erforderlichen Sicherungsmaßnahmen durchzuführen.
Besondere Vorsichtsmaßnahmen sind zu ergreifen, wenn Beschäftigte explosionsgefährlichen, hochentzündlichen, krebserzeugenden, erbgutverändernden, fortpflanzungsgefährdenden, giftigen oder krankheitserregenden Stoffen oder Zubereitungen ausgesetzt sind.

3.4 Lagerhaltung
Es besteht die Möglichkeit Lagerflächen in Nachbarschaft zu dem Umbaubereich bereitzustellen.
Der AN muss bei seiner Lagerhaltung und Materialbeschaffung jedoch davon ausgehen, dass Material entsprechend dem täglichen Verbrauch angeliefert wird oder nur im direkten Baustellenbereich EG / UG zur sofortigen Verwendung gelagert werden kann.
In Absprache mit dem AG werden im geringen Umfang Flächen für Werkstattcontainer an anderer Stelle auf dem Grundstück zur Verfügung gestellt (siehe beiliegender Baustelleneinrichtungsplan).
Es ist dabei eine Entfernung zum Baufeld bis zu 200 m anzunehmen.

3.5 Baustellenerschließung der unterschiedlichen Bauabschnitte
Der Ausschreibung liegen entsprechende Übersichtspläne bei.

3.5.1 Materialtransport und Ver- und Entsorgung EG
Anfahrt über die Wendeschleife an der Klinikvorfahrt, siehe Lageplan.

3.5.2 Personenzugang
EG ebenerdig über vorgegebene Zugänge
Die Zugänge werden um 19:00 Uhr durch das RBK geschlossen.
Danach ist ein Zugang zur Baustelle nur über die vom RBK definierten Zugänge möglich.

3.5.3 Das Be- und Abladen sowie der Transport zur Verwendungsstelle ist Sache des AN, bauseitig wird kein Personal oder Hilfsmittel zur Verfügung gestellt.
Anlieferung entsprechend Ziffer 3.5.1, 3.5.2, 3.5.4.
Bei Verwendung öffentlicher Krankenhausflure hat der Krankenhausbetrieb oberste Priorität, die Transporte sind mit der OÜ abzustimmen.

3.5.4 Um Überschneidungen zwischen Krankenhausbetrieb und Ver- und Entsorgung zu reduzieren sind alle Ver- und Entsorgungstransporte außerhalb der Betriebszeiten des Krankenhauses (Regelzeit 8:00 bis 17:00 Uhr) auszuführen. Ein Materialtransport zwischen 8:00 Uhr und 17:00 Uhr ist nur in Ausnahme und in Absprache mit der Objektüberwachung und dem AG gestattet.

3.5.5 Transportweglänge im Gebäude (mittlere Weglänge)
EG ca. 50 m

3.6 Baustellenorganisation
3.6.1 Bauabschnitte
Die Gesamtmaßnahme im EG wird in mehrere Bauabschnitte (2 Stk) unterteilt.
Aus den beiliegenden Ablaufplänen sowie dem Bauzeitenplan sind die Ausführungslängen der Bauabschnitte und Überschneidungen zu ersehen.
Mehraufwändungen für die terminliche Abfolge und mehrmaliges Einrichten ist in die Einheitspreise einzukalkulieren.

3.6.2 Brandschutz
In Flucht- und Rettungswegen dürfen keine Materialien gelagert werden oder durch gelagertes Baumaterial in ihrer Funktion beeinträchtigt werden.

3.6.3 Sauberhaltung Straßen und Wege
Vom AN benutzte Straßen und seine Baustellenbereiche sind laufend sauber zu halten. Schmutz und Unrat sind unverzüglich zu entfernen, die Reinigung muss feucht geschehen.

3.6.4 Müllentsorgung
Der AN hat seine Verpackungs- und allgemeine Abfälle täglich selbst zu entsorgen.

3.6.5 Genehmigungspflichtige Arbeiten
Schweiß-, Trenn-, Flex-, Löt-, Schweißarbeiten, sowie offene Flammen und die Verwendung gefährlicher, entzündlicher und explosiver Stoffe müssen mit einem Formblatt des AG dem technischen Dienst (RBK und OÜ) gemeldet und von diesem ausdrücklich genehmigt werden. In der Regel dürfen solche Arbeiten nur zwischen 8.00 und 15.00 Uhr ausgeführt werden.

3.6.6
Generell sind die gesetzlichen Anforderungen, Richtlinien, Merkblätter und Hinweise zu beachten.
Dies gilt auch für das Regelwerk der Stadt Stuttgart mit seinem Amt für Umweltschutz.
Der Einsatz von Maschinen, Kompressoren mit Verbrennungsmotoren ist nicht gestattet.

3.6.6.1 Lärm- und Immissionsbekämpfung, Erschütterungsschutz.
Der AN wird verpflichtet nur lärmgeschützte Baumaschinen und Geräte (nach den neusten Normen und Vorschriften) einzusetzen. Sofern kurzzeitig auftretende Geräuschspitzen unvermeidbar sind hat dies der AN rechtzeitig mindestens 3 Arbeitstage vor Beginn der entsprechenden Arbeiten der OÜ mitzuteilen und genehmigen zu lassen.
Bei einer Überschreitung der Richtwerte ist mit Beschränkung der Arbeitszeiten zu rechnen. Erschütterungen dürfen nicht zu Beeinträchtigungen des Krankenhausbetriebes führen.
Sind Erschütterungen unvermeidbar ist mit dem AG/OÜ der Ausführungszeitraum mit einer Vorlaufzeit von 3 Arbeitstagen abzustimmen.

3.6.6.2 Staub- (Schmutz) und Geruchsbekämpfung (Abgase und Ruß-Emissionen).
Die von den Baustellen, deren Einrichtungen und dem Baustellenverkehr ausgehenden Immissionen sind permanent auf ein Minimum zu beschränkten. Wegen im Krankenhausbetrieb gegebener besonderer Anforderungen an die Hygiene und Luftqualität ist eine enge Zusammenarbeit zwischen Bauleitung, AN und Hygieneschutzbeauftragten (RBK) erforderlich. Es sind geeignete Maßnahmen zu treffen, damit keine Staub- und Geruchsbelästigungen entstehen.

3.7 Ausführungstermine übergeordnet
gem. Terminplan Anlage

4 Verzeichnis der beigefügten Unterlagen

gem. Plananlagenverzeichnis

5. Angaben zu Plänen und Revisionsunterlagen
Vergütung, siehe Positionsbeschreibung

5.1 Ausführungspläne Architekt und Fachplaner
Die für die Ausführung erforderlichen Pläne der Architekten und Fachplaner müssen vom AN vom Planserver RBK Krankenhaus geladen und auf eigene Kosten gedruckt werden.

5.2 Prüfung der Ausführungsunterlagen
Der AN ist verpflichtet, sämtliche Ausführungsunterlagen in der Örtlichkeit zu überprüfen. Unstimmigkeiten hinsichtlich der Maßeintragungen sind dem AG unverzüglich zu melden.

5.3 Ausführungspläne/ Montagepläne AN
Ausführungsfristen siehe VHB Besondere Vertragsbedingungen, Ziffer 1
und Vorbemerkungen Ziffer 3.7.

Vorlage:
Bei Montageplänen ist die Gesamtleistung zusammenfassend zur Freigabe vorzulegen.
Den Architekten/ Fachingenieuren sind die nach Vertrag geforderten Unterlagen zweifach zur Freigabe vorzulegen:
Vom AG geforderte Unterlagen wie
- Prüf- und Testberichte,
- Gütenachweise (z.B. von Alternativ-Produkten) sind 12 Werktage vor Ausführung zur Freigabe zur Verfügung zu stellen.

5.4 Revisionsunterlagen Hochbau
Nach Vertrag geforderte Nachweise, Berechnungen und Revisionsunterlagen sind wie folgt zu liefern:
5.4.1 Revisionsunterlagen in Papierform
Der AN hat dem AG folgende Unterlagen jeweils 2-fach zu übergeben:
- Datenträger mit AutoCad (dwg)-Dateien
- Papierpläne des letzten/ endgültigen Ausführungsstandes in Originalgröße
5.4.2 Revisionspläne - digital
Sämtliche nach Vertrag geforderte Revisionspläne sind digital zu erstellen und dem AG zu übergeben. Der AN muss alle Pläne und Unterlagen gemäß Anforderungsvorgabe AG beschriften.

5.5 Revisionsunterlagen
5.5.1 Revisionsunterlagen in Papierform
Prüfung der Dokumentation vor digitaler Übergabe durch OÜ/Fachplaner.
Die Dokumentation, Bestands- und Revisionsunterlagen sind wie folgt zu liefern:
Zu den Leistungen des AN zählen die Lieferung der Dokumentation, der Revisionsunterlagen und der Betriebsbeschreibungen sowie die Zusammenstellung der Unterlagen entsprechend den Vorgaben des AG.
Die Unterlagen sind nach Themen und Gewerke zu teilen und mit Inhalts- und Planverzeichnis auszustatten und in Ordner mit beschrifteten Rückenschildern nach Anlagenabschnitten geheftet und mit beschrifteten Registern abzulegen.
Als Bestandsunterlagen sind alle Ausführungs-; Werk- und Montagezeichnungen zu liefern, in die alle im Rahmen der Ausführung vorkommenden Änderungen maßstäblich richtig eingetragen worden sind und den Endzustand des ausgeführten Bauelementes / Bauteils bzw. der ausgeführten Anlagen darstellen.
Wegen der Übersichtlichkeit und zum Erkennen der Zusammenhänge müssen die Anlagen in sich zusammenhängend dargestellt werden.
Wenn optische Verkleinerungen gewählt werden, muss die Ausgangszeichnung mindestens über den Maßstab 1:50 verfügen. Die Schriftgröße muss so gewählt werden, dass die Verkleinerungen
gut lesbar sind. Der Endmaßstab der Verkleinerung darf nicht kleiner als 1:100 sein.
Die Layerstruktur muss den Vorgaben des AG entsprechen.
Mindestens 4 Wochen vor der Abnahme ist die Dokumentation nach Gewerken geordnet in beschrifteten Ordnern mit Inhaltsverzeichnis dem AG (bzw. dessen Fachplaner) 1-fach zur Durchsicht zu übergeben.
Alle Planunterlagen sind nach Abstimmung mit dem AG zu erstellen und zu übergeben.
Der AN hat dabei folgende Dokumentationsunterlagen mindestens zu erbringen:
- Detail-, Bestands- und Revisionspläne
- Grundrisspläne M. 1:50
- Strangschemata
- Rohrnetz-, Kanalnetz- und Schallberechnungen
- Sämtliche technische Auslegungen
- Übersichtsschemata / Anlagenschemata farbig angelegt nach DIN
- Abnahme- und Genehmigungsprotokolle aller Überwachungsbehörden
- Protokolle der Druckproben und Funktionsprüfungen
- Dokumentation des Probebetriebes
- Sämtliche Zulassungs- und Prüfbescheide
- Ersatzteillisten, Stücklisten, Gerätelisten
- Wartungskarten und Bestandslisten für Wartungsarbeiten
- Anlagenbeschreibung mit Ortsbezeichnung, Aufgabe, Funktion.

- Listen über Anlagenteile und Einrichtungen, die genehmigungs- und
überwachungspflichtig sind, mit Angaben der Kontrollzyklen.

- Liste der eingesetzten Bauteile als Excel - Datei mit Bezeichnung;
Kostengruppe; Typ; Hersteller; Bestellnummer; Einbauort etc.

- Wartungs- und Pflegeanleitungen (für die Wartungen sind Kurzanleitungen zu erstellen)

- Betriebsanleitungen- und technische Unterlagen im Original und zusätzlich als Kurzbedienungsanleitungen (max. A3-Format) in deutscher Sprache, abgestimmt auf die aufgeführten Anlagen

- Protokolle über die Einweisung des Bedienungs- und Wartungspersonals mit Gegenzeichnung der Teilnehmer

- Stücklisten und Ersatzteillisten mit Angabe des Herstellers
- Ersatzteillisten mit Bezugsquellennachweis
- Sachverständigendokumentation
- Niederschrift aller Prüf- und Messergebnisse
- Alle Prüfzeugnisse und Zulassungsbescheide
- Nachweise, dass keine gesundheitsgefährdeten Stoffe eingebaut wurden
- Errichterbescheinigungen
- Übereinstimmungserklärungen
- Nachweis der Erstprüfung

Vorstehende Unterlagen sind in deutscher Sprache zu liefern, die technischen Angaben haben nach DIN-Norm zu erfolgen und die Maßeinheiten müssen den deutschen Vorschriften entsprechen.

5.5.2 Revisionspläne - digital
Sämtliche Revisionspläne (Grundrisse, Ansichten, Details, Schemen) sind auch digital zu erstellen und dem AG zu übergeben. Art und Umfang der Revisionspläne sind den Anforderungen für die Papierdokumentation zu entnehmen. Für CAD-Daten wird das dwg-Format (neueste Version) als Austauschformat verwendet. Ergänzend können CAD-Daten auch im dxf-Format abgegeben werden. Zusätzlich zum dwg-Format ist auch jeweils eine pdf und eine plt-Datei, entsprechend den geprüften Papierplänen abzugeben.
Bei der Erstellung der Revisionspläne ist die Layerstruktur des AG verbindlich einzuhalten.
Die Kosten für die Erstellung und Lieferung der Revisionspläne in digitaler Form werden nur bei Einhaltung der Form und Kennzeichnung nach den Vorgaben des AG gewährt.

5.5.3 Revisionsunterlagen digital
Sämtliche Revisionsunterlagen (Anlagenbeschreibung, Bedienungsanleitung, Funktionsbeschreibung, etc.) sind auch digital im
pdf-Format zu erstellen und dem AG zu übergeben.
Art und Umfang der Revisionsunterlagen sind den Anforderungen für das jeweilige Gewerk oder Anlagengruppen bzw. der Beschreibung für die Revisionsunterlagen in Papierform zu entnehmen.
Jedes Dokument muss mit einem digitalen Inhaltsverzeichnis
(Lesezeichen) versehen werden, so dass die einzelnen Abschnitte im Dokument darüber direkt angezeigt werden können.
Die Kosten für die Erstellung und Lieferung der Daten in digitaler Form werden nur bei Einhaltung der Form und Kennzeichnung nach den Vorgaben des AG gewährt.
Die Daten sind digital (CD oder DVD) und einfach in Papier (separate Position) spätestens vier Wochen vor der förmlichen Abnahme zur Prüfung zu liefern.
Nach Prüfung der Unterlagen sind diese vom AN auf den RBK eigenen Server zu speichern.

5.6 Technischer Standard BHC
Die beiliegende Aufstellung "Technischer Standard BHC (Abt. Technik und BIM)" ist jeweils Gewerke bezogen zu beachten.

6. Baustelleneinrichtung / Brandschutz

6.1 Baustrom und Bauwasser
Baustrom und Bauwasser werden vom AG zur Verfügung gestellt.
Der AN verpflichtet sich, nur technisch einwandfreie und geprüfte Geräte, Werkzeuge und Maschinen einzusetzen.
Für Schäden und Defekte, die durch unsachgemäße Bedienung oder schadhafte Geräte entstehen, haftet der AN.
Weiterhin verpflichtet sich der AN, Ausfälle oder Schäden an der Baustrom-/Bauwasserversorgung unverzüglich an den AG/ OÜ zu melden.

6.2 Brandschutz
6.2.1 Rauchmelder
Vor dem erstmaligen Einsatz hat eine Einweisung des Personals durch den AG zu erfolgen.
Über die Einweisung wird ein Protokoll gefertigt.
Ist zur Durchführung der Arbeiten die Abschaltung von Rauchmeldern notwendig ist der jeweilige AN für Ab- und Anmeldung verantwortlich.
Jeder AN muss für seine Arbeiten das Prozedere An- und Abmeldung vornehmen.
Mit einem Formblatt des AG muss die Ab- und Anmeldung beim technischen Dienst beantragt und gemeldet und von diesem ausdrücklich genehmigt werden. Die Freigabe muss in der Regel bis 8.00 Uhr, für den Tag an dem die Abschaltung der Rauchmelder erfolgt, eingeholt werden.

6.2.2
Ist die Entfernung von Brandschutzverkleidungen erforderlich oder werden Öffnungen zwischen Brandabschnitten hergestellt, so ist der AN dafür verantwortlich, dass prov. nach Arbeitsende (täglich) die geöffneten Bereiche mit geeignetem Material (wie Brandschutzkissen) geschlossen werden.
Falls aus nachweisbaren Gründen dies nicht möglich ist muss der AG / OÜ rechtzeitig informiert werden. Im Brandfall dürfen durch die verwendeten Baustoffe keine toxischen und korrosionsfördernden Gase entstehen.

6.3 Besondere Baustelleneinrichtung
WC- und Waschcontainer
Für die Dauer der Baumaßnahme steht ein Wasch- und Toilettencontainer zur Verfügung.

7. Sonstiges

7.1 Materialvorgaben
Es wird in besonderen Fällen auf die in der Funktionsstelle oder im RBK verwendeten Fabrikate, Materialität, Bauteile und Ausstattungsgegenstände zwingend Bezug genommen. Ist in einer Position eine Bezeichnung für ein bestimmtes Fabrikat enthalten ist dies anzubieten. Ist der Zusatz ‘oder gleichwertig‘ verwendet worden, und fehlt die für das Angebot geforderte Bieterangabe, so gilt das im LV genannte Fabrikat als vereinbart.
Vorbeschriebenes gilt auch für die haustechnischen Anlagen, die immer die Ergänzung oder Erweiterung vorhandener Anlagen beinhalten.

Wenn der Bieter ein anderes als ein namentlich genanntes Produkt vorschlagen will, hat er den Nachweis der Gleichwertigkeit (z.B. durch Bemusterung, Übergabe technischer Unterlagen o.ä.) zu erbringen.
Das vorgeschlagene Produkt muss in Aussehen, Farbe, Anforderung und Materialität dem ausgeschriebenen Produkt entsprechen.
Die endgültige Entscheidung ob Gleichwertigkeit besteht oder nicht und die Freigabe oder Nichtfreigabe trifft der AG in Zusammenarbeit mit den Architekten und den jeweiligen Fachplanern.

7.2 Abrechnungsunterlagen
Die abzurechnende Leistung ist aus aktuellen Werk- u. Montagezeichnungen zu ermitteln.
Die ermittelten Leistungen sind dort farbig zu kennzeichnen und mit Abrechnungsmaßen u. Pos. zu versehen. Die Aufmaße sind für Dritte nachvollziehbar aufzustellen.
Jedes Teilaufmaß erhält eine Zusammenstellung. Diese Zusammenstellung enthält auch die Ergebnisse vorangegangener Teilaufmaße.
Die Aufmaße sind zeitnah zu erstellen.
Die Summe aller Teilaufträge ergibt das Gesamtaufmaß.

7.3 Anzeigepflichten
Der AN verpflichtet sich, seiner Anzeigepflicht bei den zuständigen Behörden und Verbänden nachzukommen sowie alle für den Betrieb der Baustelle erforderlichen Genehmigungen einzuholen.
Der AN hat bei anzeige- und abnahmepflichtigen Arbeiten die genehmigende oder abnehmende Stelle (Auftraggeber, Behörden, Ingenieure, Architekten) so rechtzeitig zu verständigen, dass keine Verzögerungen eintreten. Die OÜ ist in jedem Falle auch zu unterrichten.

*Hinweis: Allgemeine Vorbemerkungen*
Eventuell erforderliche Maßnahmen zur reibungslosen Ausführung der Arbeiten sind in die Einheitspreise einzurechnen. Ebenso sind sämtliche erforderliche Maßnahmen, die sich aus den vorliegenden Vergabeunterlagen ergeben, in den EPs zu berücksichtigen. Die genannten Preise beinhalten alle Nebenleistungen des Auftragnehmers sowie alle sonstigen entstehenden Kosten. Mit dem Angebot sind insbesondere auch alle Vor- und Nacharbeiten, Nebenleistungen und Lieferungen abgegolten, die zur Erfüllung der geforderten Leistung gehören.

Der Ausschreibung liegen alle einschlägigen und aktuellen DIN-Vorschriften zugrunde.

Die Arbeiten haben in Abstimmung mit der örtlichen Bauleitung zu erfolgen und richten sich nach dem Baufortschritt. Es ist in angemessenem zeitlichem Vorlauf eine Anlaufbesprechung durchzuführen. Hierbei sollen insbesondere die notwendigen Voraussetzungen abgeklärt werden.

*Hinweis: Besondere Vorbemerkungen*
Geräte- und Einrichtungsstandard
Der neueste Gerätestandard ist anzubieten. Soweit darüber noch kein Prospektmaterial mit technischen Daten vorliegt, sind Beschreibungen mit Funktionsdarstellungen vorzulegen. Sollten sich bis zur Lieferung der Geräte gleicher Typenreihe technische Verbesserungen ergeben, sind diese dem Auftraggeber mitzuteilen und vor der Ausführung vom Auftraggeber durch Bemusterung freizugeben.

Lieferung und Montage

Es obliegt dem Auftragnehmer, alle ihm übergebenen Zeichnungen und Unterlagen zu kontrollieren und Abweichungen unverzüglich dem Auftraggeber mitzuteilen. Der Auftragnehmer hat ferner an Ort und Stelle selbst alle für seine Arbeiten erforderlichen Maße vor Fertigungs- bzw. Montagebeginn zu nehmen und die notwendigen Informationen einzuholen. Der Auftragnehmer ist verpflichtet, sich rechtzeitig vor Beginn der Arbeiten selbst vom Zustand der Baustelle zu unterrichten, sowie fehlende Arbeitsunterlagen anzufordern. Dieses gilt insbesondere für die Raumflächen und -höhen beeinträchtigende Einbauten, wie z.B. Heizkörper, Rohre, Deckenstürze usw.. Daraus sich ergebende, den Lieferumfang beeinflussende, Änderungen sind mit dem Auftraggeber abzustimmen.

Der Auftragnehmer hat die Transportwege außerhalb und innerhalb des Gebäudes vor Anlieferung zu besichtigen, um einen reibungslosen Transport zu gewährleisten.

Der Auftragnehmer hat sich rechtzeitig vor Arbeitsbeginn mit der Bauleitung in Verbindung zu setzen, um den allgemeinen Arbeitsablauf abzustimmen.

Bei der Montage ist darauf zu achten, dass bereits fertiggestellte Arbeiten, wie Putz- und Malerarbeiten, nicht beschädigt werden. Entstehende Beschädigungen sind der Bauleitung zu melden. Die Instandsetzung beschädigter Leistungen anderer am Bau beschäftigter Firmen erfolgt durch die entsprechende Fachfirma zu Lasten des Auftragnehmers, der den Schaden verursacht hat.

Inbetriebnahme
Probebetrieb und Betrieb zum Zwecke von Messungen und Prüfungen sind vor der Abnahme durchzuführen. Der Auftragnehmer schuldet den Erfolg. Die Inbetriebnahme ist 14 Tage vorher dem Auftraggeber schriftlich anzuzeigen.

Einweisungen
Für alle einweisungsbedürftigen Geräte / Systeme sind Einweisungen zu kalkulieren. Des Weiteren sind die Organisation (Termine, Einladungen) sowie die schriftliche Dokumentation in Verantwortung des AN. Die Einweisung erfolgt laut Anforderung AG zur tatsächlichen Betriebsaufnahme.

Abnahme
Sämtliche Einrichtungen sind zur Abnahme innen und außen (einschließlich aller Arbeitsebenen und Ablagen) sauber zu übergeben (Reinigung durch feuchtes Wischen mit Reinigungsmittelzusatz im Wischwasser).

Vor der Einweisung und der Abnahme sind sämtliche Revisionsunterlagen vorzulegen.

Die Abnahme ist 14 Tage vorher dem Auftraggeber schriftlich anzuzeigen.

Bestandsunterlagen

Die Unterlagen sind in deutscher Sprache zu liefern. Technische Angaben haben den geltenden EN/DIN-Normen zu entsprechen, Angaben über Maßeinheiten den derzeit gültigen gesetzlichen Vorschriften.

*Hinweis: Wertung*
Die Bewertung der angebotenen Leistung erfolgt ausschließlich nach dem Angebotspreis.

Der Bieter mit der niedrigsten Angebotssumme erhält den Zuschlag.

*Hinweis: Technische Vorbemerkungen vertikale medizinische Versorgungseinheit und Zubehör*
Alle elektro- und gasführenden Leitungen sind unsichtbar und in getrennten Kanälen zu führen. Installation gemäß geltenden Normen (z.B. DIN VDE 0100-710 Teil 7-710, DIN 13260 Teil 1 und DIN EN ISO 7396) sowie dem Stand der Technik.

Die Anschlusselemente müssen nach Montage für Wartungszwecke ohne Revisionsöffnung in der abgehängten Decke zugänglich sein. Die Deckenzwischenkonstruktion ist nach vorheriger bauseitiger Überprüfung der Raumhöhen zu montieren.

Die Starkstromdosen, Spannungsfeldanzeige und Schriftfeld sind inkl. Montage zu kalkulieren. Informationsmaterial über Hersteller und Typ der eingebauten Dosen sind dem Angebot beizulegen. Die Beschriftung der Starkstromdosen (Stromkreisnummer) ist gemeinsam mit dem Errichter der Starkstromanlage durchzuführen und liegt in Verantwortung des AN Gewerk Elektro.

Bei der Positionierung der Starkstromdosen muss gewährleistet sein, dass bei Benutzung einer Dose alle umliegenden Entnahmestellen oder Dosen nicht verdeckt oder behindert werden.

Die Gasentnahmedosen der Firma Dräger Medical ANSY GmbH werden durch den AN beigestellt. Einbau und Koordination sind Leistung des AN. Die hierfür entstehenden Kosten sind in den Einheitspreis einzukalkulieren.

Die Gasartenprüfung an der Entnahmestelle ist gemeinsam mit dem Errichter der Gasversorgungsanlage durchzuführen und liegt in Verantwortung des AN Errichter ZGA.

O2 = Sauerstoff
Air = medizinische Druckluft 5bar

Bei der Positionierung der Gasentnahmedosen muss gewährleistet sein, dass bei Benutzung einer Entnahmestelle (Steckarmatur) alle umliegenden Entnahmestellen nicht verdeckt oder behindert werden.

Die Schwachstrominstallation wie Telefon-, Video-, sowie die EDV-Dosen (inkl. Einbau und Anschluss) sind im Leistungsumfang des Auftragnehmers enthalten.
Für EDV-Anschlüsse sind im Deckenbereich Anschlussdosen RJ45 bauseitig vorgehalten. EDV-Leitungen (mind. CAT 6) und Anschlussdosen sind in RJ45 auszuführen.

### Bereich 02 Leistungsteil

**02.0001 Vertikale medizinische Versorgungseinheit (MVE)**
Wandmontierte vertikale medizinische Versorgungseinheit, zur Versorgung von Bettplätzen mit medizinischen Gasen, Stark- und Schwachstrom zum Einsatz in der Notaufnahme.

Die vertikale Versorgungseinheit besteht aus einem Aluminiumstrangpressprofil (eloxiert) mit rechteckigem Querschnitt (Breite x Tiefe ca. 300-400x150mm), Alle Oberflächen mit abgerundeten Kanten, sowie durchgängigen Bestückungsblechen zur Vermeidung von Spalten und Schrauben für eine leichte und hygienische Desinfektion. Alle Materialien sind desinfektionsmittelbeständig und korrosionsfrei.

Die Entnahmestellen können rechts, links oder frontseitig angeordnet werden. Die exakte Positionierung aller Entnahmestellen und Einbauten erfolgt im Rahmen der Montageplanung in Abstimmung mit dem Nutzer.

An beiden Schmalseiten der Medienversorgungseinheit, soll jeweils ein vertikales Tragrohr (Länge ca. 1400mm, d=30mm, UK ab 1000mm OKFFB) aus Edelstahl zur Aufnahme von Zubehör montiert sein. Die Befestigung erfolgt über je zwei L-förmige ("gekröpfte") Ausleger (je ca.150mm), sodass das Tragrohr schwenkbar ist, und die Zugänglichkeit der Medienentnahmen nicht behindert ist.

Auf der Frontseite ist eine Gerätenormschiene zur Aufnahme verschiedener Geräte (z.B. Flowmeter) einzuplanen.

Die Länge der MVE-W beträgt ca. 2000mm, wobei die Unterkante auf einer Höhe von 1000mm OKFFB und die Oberkante bündig zur abgehängten Decke (nach Aufmaß ca. 3000mm ab OKFFB) positioniert wird.

Die Lastabtragung soll vollständig über die Rückwand der MVE-W auf die Wand bzw. Trockenbauwand mit Wandversärkung erfolgen.

Die Gerätezuladung an der medizinischen Versorgungseinheit liegt bei max. 80 kg.

Die unterschiedlichen Energiearten (Stark-, Schwachstrom und med. Druckgase) sind getrennt zu führen. Die Abschottung ist durch Mehrkammeraufbau zu gewährleisten.

Schalter- bzw. Steckdosen sind von Fabrikat Jung (Typ: LS 990) anzubieten

Die Starkstromdosen sind jeweils ohne Deckel, mit Spannungsanzeige und inkl. Montage zu kalkulieren.
- AV in Farbe studioweiß (RAL 9016)
- SV in Farbe signalgrün (RAL 6032)

Die Beschriftung der Starkstromdosen (Stromkreisnummer) ist gemeinsam mit dem Errichter der Starkstromanlage durchzuführen und in Verantwortung des AN.
Die Stromkreisbeschriftung ist mit dem AG abzustimmen.

Benötigte Starkstromdosen:
- 4x 230Vav
- 2x 230Vsv
- 6x PA-Stift

Bei der Positionierung der Starkstromdosen muss gewährleistet sein, dass bei Benutzung einer Dose keine der umliegenden Entnahmestellen bzw. Dosen verdeckt wird.

Die Schwachstrominstallation wie Telefon- und EDV-Doppeldosen (inkl. Einbau und Anschluss) sind im Leistungsumfang des Auftragnehmers enthalten.
EDV-Leitungen und Anschlussdosen sind in RJ45 auszuführen. Für die Datentechnik werden die Leitungen ungeschnitten bis zur Datendose ausgeführt. Die Beschriftung ist gemeinsam mit dem Errichter der Kommunikationnlage und AG durchzuführen und in Verantwortung des AN.
Die Stromkreisbeschriftung ist mit dem AG abzustimmen.

Benötigte Schwachstromdosen:
- 4x EDV-Port
- 1x Schwesternruf

Die Bereitstellung, der Einbau, die interne Verrohrung und Anschluss der Gasentnahmedosen sind Leistung des AN. Diese sind von Fabrikat Firma Dräger Medical ANSY GmbH anzubieten.

Die Gasartenprüfung ist gemeinsam mit dem Errichter der Gasversorgungsanlage durchzuführen und ist in Verantwortung des AN.
Codierung der Einzelschläuche zur Vermeidung von Vertauschung bei Montage/Service.

Air = medizinische Druckluft 500kPa
O2 = Sauerstoff

Bei der Positionierung der Gasentnahmedosen muss gewährleistet sein, dass bei Benutzung einer Entnahmestelle (Steckarmatur) alle umliegenden Entnahmestellen nicht verdeckt oder behindert werden.

Wandverstärkungen
Bauseitig werden Wandverstärkungen vorgehalten.

Medieneinspeisung
Die Versorgungseinheit ist betriebsfertig zu montieren und anzuschließen, komplett mit allem notwendigen Zubehör für Aufputzmontage.

Die Einspeisung der bauseitigen Zuleitungen erfolgt stirnseitig, von oben (Zwischendecke).

Die Schnittstellen für medizinische Gase, Stark- und Schwachstrom befinden sich im Bereich der Zwischendecke.

Raumliste:
die vertikalen medizinischen Medienversorgungseinheiten werden in folgenden Räumen installiert:
- 06103 U/B-Raum
- 06104 U/B-Raum Iso
- 06105 U/B-Raum Iso
- 06106 U/B-Raum Iso
- 06107 U/B-Raum
- 06108 U/B-Raum
- 06109 U/B-Raum
- 06110 U/B-Raum
- 06111 U/B-Raum
Menge: 9,000 St
